# LfU Karthanehafen Wittenberge
Angebotsaufforderung (GAEB DA XML 3.2, DA83)
Projekt: 25-083
Währung: EUR
Erstellt mit: GXML Toolbox V3.3 R20230829, iTWO_64 V24.0.796, 19.02.2026

## Vorbemerkungen
Vorbemerkungen

Die nachfolgenden Beschreibungen gelten für sämtliche Leistungen dieses Leistungsverzeichnisses und sind bei der Preisbildung entsprechend zu berücksichtigen.

## ZTV - Zusätzliche Technische Vertragsbedingungen
ZTV - Zusätzliche Technische Vertragsbedingungen

Die bei den Arbeiten anfallenden Stoffe (Bauschutt, Boden, Verpackungsmaterial, etc.) gehen in das Eigentum des AN über, sind von diesem fachgerecht zu trennen und entsprechend der gesetzlichen Vorschriften einer Wiederverwendung zuzuführen oder zu entsorgen.

Alle beschriebenen Leistungen enthalten auch die Lieferung bzw. Vorhaltung der zugehörigen Stoffe und Bauteile einschließlich Abladen und Lagern auf der Baustelle, sowie die erforderlichen Transportleistungen, Betriebsstoffe, Wasser und Strom, sofern hier keine gesonderten Positionen enthalten sind. Der Einbau nicht genormter Bauteile oder Baustoffe ist unzulässig.
Der AN hat dem AG den Nachweis der Überwachung (Güteüberwachung) der zu liefernden Stoffe und Bauteile entsprechend den betreffenden DIN-Normen zu erbringen.

Bereits vorhandene Absteckungen, Grenzsteine, Festpunkte, Höhenmarken und dergleichen sind vor Arbeitsbeginn durch den AN zu sichern. Wird durch unsachgemäße Behandlung, Verschiebung oder Verlust solcher Punkte eine Neuvermessung notwendig, geht diese zu Lasten des AN.

Die Verkehrssicherung und die laufende Reinigung der durch Baufahrzeuge verschmutzten öffentlichen Straßen, sowie die Verhandlung mit den zuständigen Behörden obliegt dem AN.

Sämtliche Preise sind entsprechend der VOB/C unter Beachtung aller technischen, rechtlichen und Fachvorschriften, sowie  der sonstigen Regeln der Technik und dieser Zusätzlichen Vertragsbedingungen zu bilden.

Die Bieter haben sich im Rahmen der Angebotsbearbeitung von den örtlichen Gegebenheiten zu informieren.

Vor Beginn aller für die Realisierung wichtigen und den Maßnahmeerfolg sicher stellenden Aktivitäten ist der AG und die Bauüberwachung mindestens 5 Werktage im Voraus zu informieren.

Angrenzende Vegetationsflächen, technische Anlagen oder Gebäude

Der AN hat dafür Sorge zu tragen, dass angrenzende Vegetationsbestände, technische Anlagen oder Gebäude nicht beschädigt werden. Geeignete Schutzmaßnahmen wie Verkleiden oder Auslegen von Bohlen o.ä. hat der AN in eigener Verantwortung zu ergreifen.

## 1 Kohärenzmaßnahme K6 - 3. BA Auwaldentwicklung
Datum: 19.02.2026

### Bereich 1 3. BA - LAP

#### Abschnitt 1.1 Baustelleneinrichtung, Erstabsteckung

**1.1.10 Einrichten, Vorhalten und Räumen der Baustelle**
*** Pauschalposition
Einrichten und Räumen der Baustelle, Vorhalten der Baustellen- einrichtung für sämtliche im Leistungsverzeichnis aufgeführten Leistungen.
Dies beinhaltet auch den Antransport der Maschinen und Geräte, deren Wartung und Pflege während der gesamten Bauzeit sowie den Abtransport der Maschinen und Geräte.
Auch die Beschaffung von Lager- und Arbeitsplätzen, das Wiederherstellen aller in Anspruch genommenen Flächen in den Urzustand, das Sauberhalten der Baustelle und der in Anspruch genommenen Nebenflächen, die Sicherung und Beschilderung der Baustelle einschl. der Durchführung von Maßnahmen zur Sicherung, Umleitung und Organisation des Fahrzeug- und Fußgängerverkehrs einschl. Beschaffung und Verlängerung Verkehrsrechtlicher Anordnungen, Beschilderung im Baustellenbereich in Abstimmung mit dem Ordnungsamt etc. (Baustellensicherung, Verkehrszeichen, Bauzaun, Baustellenbeleuchtung etc.) sind in diese Position einzurechnen.
Die Flucht- und Rettungswege sind jederzeit frei zu halten.
Menge: 1,000 PSCH

**1.1.20 Einholen Leitungspläne und Schachtscheine**
*** Pauschalposition
Einholen von Leitungsplänen und Schachtscheinen von Ver- und Entsorgungsunternehmen bzw. zuständigen Behörden vor Beginn der Arbeiten.
Die Kosten für Gebühren sind einzukalkulieren.
Menge: 1,000 PSCH

**1.1.30 Bestandsunterlagen liefern**
*** Pauschalposition
Bestandsunterlagen liefern bestehend aus Bestandsübersichtszeichnungen (Maßnahmenabgrenzung, Zaunverlauf mit Toren, Außengrenzen Sukzessionsfläche, Gehölz-/Heckenflächen, Flächen der Geländemodellierung).
Lieferung der Bestandsunterlagen 1-fach analog sowie digital im DWG oder DXF-Format mit Angabe von Bezugspunkten, Einordnung der Zeichnung im Welt-Koordinatensystem, sämtliche Zeichnungsobjekte (Punkte, Linien, Blöcke, etc.) sind als 2D-Elemente anzulegen und inhaltlich sinnvoll auf separaten Layern zu ordnen.
Lieferung der Bestandsunterlagen nach Ende der Fertigstellungspflege.
Menge: 1,000 PSCH
Leistungsbereichkatalog: 101

**1.1.40 Bestandsdokumentation erstellen**
*** Pauschalposition
Es ist eine vollständige Abnahmedokumentation in 2-facher Ausfertigung im Ordner abgeheftet zu erstellen. Dem Auftraggeber sind vor Abnahme folgende Unterlagen als Mindestforderung zu übergeben:

1. Bauleitererklärung mit den Änderungen gegenüber der Planung (schriftliche Erklärung des AN über das projektgerechte Bauen und den Einsatz der vorgegebenen Materialien, Ist-Maße und -Höhen, die vom Projekt abweichen, sind in alle Planungsunterlagen rot einzutragen)

2. Materialnachweise (Protokolle der Materialprüfergebnisse/ Technische Merkblätter)

3. Lieferscheine, Wiegekarten und Prüfzeugnisse/ Produktangaben aller eingebauten Materialien

4. Bautagebuch

5. Baustellenprotokolle

6. Beweissicherung

7. Fotodokumentation über den gesamten Bauverlauf, einschl. sämtlicher nach Bauende nicht mehr sichtbarer Besonderheiten. Die Fotos sind digital und analog zu übergeben

8. Abnahmeprotokolle der Baulastträger der Straßen für durch die Baumaßnahme in Anspruch genommene öffentliche Straßenflächen

9. Abnahmeprotokolle für die durch die Baumaßnahme in Anspruch genommenen Grünflächen und Wege (Bestätigungen
der Grundstückseigentümer über die ordnungsgemäße Wiederherstellung in Anspruch genommener Flächen)

10. Verwertungs- und Entsorgungsnachweise für Sedimente, Boden und sonstige Abfälle im Original

11. Schachtscheine

12. Schriftverkehr mit AG, AN, Eigentümer, Versorgungsträger, Aktenvermerke, Zustimmungen, Auflagen anderer Rechtsträger

13. Bauvertrag / Nachträge / Schadensersatzforderungen

14. Verkehrsrechtliche Anordung

15. Fertigstellungsanzeige
Menge: 1,000 PSCH

**1.1.50 Hochwasserschutz- und Havarieplan erstellen**
*** Pauschalposition
Hochwasserschutz- und Havariemaßnahmenplan nach vorgegebenen Grundentwurf erstellen, aktualisieren und fortschreiben.
Der Entwurf wird bei Auftragsvergabe übergeben.
Es handelt sich um ein mehrseitiges Word-Dokument (oder gleichwertig), in dem Angaben zur
- Baustelle und Bauzeit,
- Örtlichkeit und Gewässer,
- verantwortliche Institutionen und eingesetzte Personen, Zuständigkeiten und Kontaktdaten einschl. Nachrichtenverbindung und Erreichbarkeit, sowie
- Vorsorge, Handlungsvorgaben und Sofortmaßnahmen bei Ausrufen der einzelnen Alarmstufen
in Verbindung mit Bautenstand fortschreiben und aktuell halten, mit dem AG abstimmen.
Übergabe digital, 1x in Papier für den Verbleib vor Ort (Baucontainer/Bauwagen o.ä.) und 3-fach in Papierform zur Freigabe an den LK über den AG einreichen.
Alle erforderlichen Abstimmungen mit den zuständigen Behörden hat der AN selbstständig zu führen.
Der AG unterstützt mit Angaben zu Pegeln, Wasserständen und Kontaktpersonen.
Der Hochwasserschutz- und Havariemaßnahmenplan ist spätestens 2 Wochen nach Auftragserteilung dem AG vorzulegen.
Menge: 1,000 PSCH

**1.1.60 Räumung Baustelle Hochwasser**
*** Pauschalposition
Räumung der Baustelle aufgrund von Hochwasser, einschließlich Räumung aller Baustelleneinrichtungen, Baubehelfe, Bauteile, Geräte, Anlagen, Materialien aus dem Gefahrenbereich.
Einschließlich vollständiger Rückbau der temporären Überfahrten.
Einschließlich Transport zu einem Zwischenlagerplatz mit einer Entfernung von bis zu 3 km. Der Zwischenlagerplatz ist in Abstimmung mit dem AG außerhalb des Gefahrenbereichs festzulegen.
Durchführung der Leistung nur nach Abstimmung und Zustimmung durch den AG.
Menge: 1,000 PSCH

**1.1.70 Einrichtung Baustelle nach Hochwasser**
*** Pauschalposition
Nach der Räumung der Baustelle durch Hochwasser sind alle Baustelleneinrichtungen, Baubehelfe, Bauteile, Geräte, Anlagen, Materialien wieder herzustellen.
Einschließlich vollständige Wiederherstellung der temporären Überfahrten.
Einschließlich Transport aller Baustelleneinrichtungen, Baubehelfe, Bauteile, Geräte, Anlagen, Materialien mit einer Entfernung von bis zu 3 km.
Durchführung der Leistung nur nach Abstimmung und Zustimmung durch den AG.
Menge: 1,000 PSCH

#### Abschnitt 1.2 Vegetationstechnische Vorarbeiten

**1.2.10 Pflanzstellen kennzeichnen bis Pflanzung**
*** Pauschalposition
StL-Nr. 2110730801
Pflanzstellen im Gelände nach Unterlagen des AG
(Pflanzplan), getrennt nach Hochstämmen, Alleebäumen,
Heistern und Pflanzeinheiten, mit unterschiedlichen
Pfählen deutlich sichtbar kennzeichnen.
Markierung der Pflanzeinheiten bis zur Pflanzung vorhalten.
Menge: 1,000 PSCH

**1.2.20 Vegetationsfläche mähen*Mähgut Verw. AN**
StL-Nr. 211070180930
Vegetationsfläche vor Beginn der Pflanzarbeiten mähen.
Fläche 'gesamte Maßnahmenfläche (Weide- und Wiesenfläche, Grünland, Staudenaufwuchs)'

Mähgut nach Wahl des AN verwerten.
Menge: 10700,000 m2
Leistungsbereichkatalog: 107

**1.2.30 Pflanzliche Bodendecke abräumen, laden und entsorgen**
Pflanzliche Bodendecke abräumen, laden, fördern und geordnet und nachweislich entsorgen, Ränder in Übergangs- und Anschlussbereichen sauber abstechen, Schichtdicke: 5 cm
Flächen: Bodenauf- und -abtragsbereiche, ca. 3600 m²
Bewuchs: Rasen, anfallende Stoffe sind vom AN nach Kreislaufwirtschafts- und Abfallgesetz einer
Wiederverwertung zuzuführen oder zu entsorgen. Einschl. aller anfallenden Gebühren.
Der Nachweis einer ordnungsgemäßen Entsorgung ist zu erbringen.
Menge: 180,000 m3

**1.2.40 Vegetationsfläche vorbereiten *gesch.Pflanzdecke grubbern, fräsen*Grobplanum**
Vegetationsfläche mit einer Neigung flacher als 1:4
vorbereiten. Boden lockern, Rand- und Restflächen bearbeiten.
Flächen für Gehölzpflanzungen; Grünland, Weide- und Wiesenflächen
Fläche mit geschlossener Pflanzendecke.
Boden grubbern und fräsen.
Lockerungstiefe 50 cm
Grobplanum für Pflanzflächen herstellen.
Menge: 3670,000 m2
Leistungsbereichkatalog: 107

**1.2.50 Steine auflesen*Steine über 5 cm**
StL-Nr. 211070200901
Steine auf Vegetationsflächen von der Oberfläche auflesen.
Fläche 'Pflanzflächen'

Steine über 5 cm.
Menge: 3670,000 m2
Leistungsbereichkatalog: 107

**1.2.60 Aufgelesene Steine weiterverwenden**
StL-Nr. 2110702299
Aufgelesene Steine weiterverwenden. Abgerechnet wird
nach Kubatur.
Steine 'in Haufen im Randbereich der Maßnahmenfläche ablegen'
Menge: 5,000 m3
Leistungsbereichkatalog: 107

**1.2.70 N. gefährl. Siedl.abfall entsorgen Gebühr einrechn.**
StL-Nr. 1210210501
Gelagerten nicht gefährlichen Siedlungsabfall getrennt
laden, fördern und einem Entsorgungsträger nach Unterlagen des AG übergeben.
Abgerechnet wird nach Wiegescheinen.
Gebühren der Abfallentsorgung sind einzurechnen.
Menge: 0,200 t

#### Abschnitt 1.3 Erdarbeiten

**1.3.10 Abtrags- und Auftragsflächen in der Örtlichkeit abstecken**
*** Pauschalposition
Abtrags- und Auftragsflächen in der Örtlichkeit kennzeichnen und abstecken. Absteckungen bis zum Ende der Baumaßnahmen vorhalten.
Menge: 1,000 PSCH

**1.3.20 Oberboden abtragen und lagern**
Oberboden lösen, abtragen, fördern und lagern. Oberboden in regelmäßig geformten Mieten locker aufsetzen.
Fläche: Auf- und Abtragsbereiche
Abgerechnet wird nach Abtragsprofilen.
Dicke des Abtrages im Mittel etwa 20 cm.
Maximaler Förderweg = 150 m
Oberboden innerhalb der Baustelle lagern. Zwischenlagerflächen während der Bauzeit bereitstellen.
Böschungsneigung = eben bis 1:4
Menge: 720,000 m3

**1.3.30 Boden lösen, umlagern und wiedereinbauen**
Boden aus Abtragsbereichen profilgerecht lösen, umlagern und in den Auftragsbereichen mit geeigneten Maschinen nach Wahl des AN profilgerecht einbauen und verdichten.
Starke Bodenverdichtungen sind zu vermeiden.
Abtragsflächen direkt angrenzend zu Auftragsflächen.
maximale Aushubtiefe = 2,00 m
maximale Auftragshöhe = 1,50 m
maximaler Förderweg = 150 m
Bodenauftrag lagenweise verdichten.
Inklusive Herstellung eines Grobplanums.
Abgerechnet wird nach Abtragsprofilen.
Bodenarten: humose Sande (OH) bis Sande (SE), teilweise mit Schluffanteilen (SU)
Menge: 1500,000 m3

**1.3.40 Zwischengelagerten Oberboden wiedereinbauen**
Oberboden nach erfolgter Geländemodellierung aus Zwischenlager laden, fördern und gleichmäßig in Ab- und Auftragsbereichen wiedereinbauen. Einbaustärke im Mittel = ca. 20 cm.
Flächen siehe Ausführungspläne.
Erschwernisse durch die Geländeunebenheiten werden nicht gesondert vergütet und sind in die Einheitspreise einzukalkulieren.
Böschungsneigung = eben bis 1:1,5
Menge: 720,000 m3

**1.3.50 Nachprofilierung der Geländeoberfläche durchführen**
Arbeiten zur Feingestaltung der Geländeoberfläche der Ab- und Auftragsbereiche nach Oberbodenauftrag und nach Abtransport, Weiterverwendung und Wiedereinbau des Aushubmaterials.
Menge: 3600,000 m2

**1.3.60 Geländeoberfläche im Baubereich wiederherstellen**
Arbeiten zur Wiederherstellung einer ebenen Geländeoberfläche im Baubereich außerhalb der Auf- und Abtragsflächen nach Abtransport, Weiterverwendung und Wiedereinbau des Aushubmaterials und nach Abschluss der Pflanzarbeiten.
Unebenheiten ausgleichen, Fahrspuren entfernen und verdichtete Bereiche lockern.
Herstellung eines Grobplanums.
Menge: 7100,000 m2

#### Abschnitt 1.4 Pflanzenlieferung

*Hinweis: Allgemeine Regelung für die Pflanzenlieferung: Gehölze*
Allgemeine Regelung für die Pflanzenlieferung:
Gehölze müssen den Gütebestimmungen für Baumschulpflanzen des BdB und der FLL entsprechen.
Die Lieferung der Pflanzen hat von der Baumschule zur Baustelle zu erfolgen. Der Liefertermin ist dem AG mindestens 5 Arbeitstage vorher schriftlich anzuzeigen.
Das Pflanzmaterial muß frei von Krankheiten und Schädlingen, kräftig und gut bewurzelt sein. Die gelieferte Ware ist bis zum Zeitpunkt der Pflanzung fachgerecht einzuschlagen. Die angegebenen Arten und Stärken sind einzuhalten; Ersatzlieferungen sind nicht gestattet. Das Anwachsen der Pflanzen muß vom Tag der Pflanzung an bis zum 2. einwandfreien Austrieb gewährleistet sein. Eingegangene Pflanzen sind nach Art und Stärke zu ersetzen.

Bei der Abnahme der Pflanzen bei Anlieferung sind dem AG  für alle Pflanzen die Herkunftsnachweise zu übergeben. Pflanzen ohne Herkunftsnachweis werden zurückgewiesen.

**1.4.10 Einschlagplatz f. Gehölze einricht.**
*** Pauschalposition
StL-Nr. 2110730209
Einschlagplatz für Gehölze einrichten, unterhalten und
nach Abschluss der Arbeiten räumen.
Fläche 'innerhalb des Baubereiches'
Menge: 1,000 PSCH
Leistungsbereichkatalog: 107

**1.4.20 Gehölze ohne Ballen einschlagen J, l.Hei, Str**
StL-Nr. 2110730401
Gehölze ohne Ballen übersichtlich, nach Arten und Größe
getrennt, einschlagen. Gräben auf dem Einschlagplatz
herstellen. Gehölze im Einschlag feucht halten. Liefern
der Gehölze wird gesondert vergütet.
Gehölze = Jungpflanzen, leichte Heister, leichte Sträucher und verpflanzte Sträucher.
Menge: 1070,000 St

*Hinweis: Sträucher*

**1.4.30 Cornus sanguinea liefern v.Str 4Tr.60-100*VkG 1.2**
Cornus sanguinea (Roter Hartriegel) liefern.
Verpflanzter Strauch, 4 Triebe, 60 bis 100 cm.
Vorkommensgebiet 1.2, Nordostdeutsches Tiefland.
Menge: 125,000 St

**1.4.40 Crataegus monogyna liefern v.Str 3Tr.60-100*VkG 1.2**
Crataegus monogyna (Eingriffliger Weißdorn) liefern.
Verpflanzter Strauch, 3 Triebe, 60 bis 100 cm.
Vorkommensgebiet 1.2, Nordostdeutsches Tiefland.
Menge: 90,000 St

**1.4.50 Euonymus europaeus liefern v.Str 3Tr.60-100*VkG 1.2**
Euonymus europaeus (Pfaffenhütchen) liefern.
Verpflanzter Strauch, 3 Triebe, 60 bis 100 cm.
Vorkommensgebiet 1.2, Nordostdeutsches Tiefland.
Menge: 155,000 St

**1.4.60 Rhamnus cathartica liefern v.Str 3Tr.60-100*VkG 1.2**
Rhamnus cathartica (Echter Kreuzdorn) liefern.
Verpflanzter Strauch, 3 Triebe, 60 bis 100 cm.
Vorkommensgebiet 1.2, Nordostdeutsches Tiefland.
Menge: 95,000 St

**1.4.70 Rosa canina liefern v.Str 3Tr.60-100*VkG 1.2**
Rosa canina (Hundsrose) liefern.
Verpflanzter Strauch, 3 Triebe, 60 bis 100 cm.
Vorkommensgebiet 1.2, Nordostdeutsches Tiefland.
Menge: 60,000 St

**1.4.80 Salix viminalis liefern v.Str 4Tr.60-100*VkG 1.2**
Salix viminalis (Korbweide) liefern.
Verpflanzter Strauch, 4 Triebe, 60 bis 100 cm.
Vorkommensgebiet 1.2, Nordostdeutsches Tiefland.
Menge: 10,000 St

**1.4.90 Sambucus nigra liefern v.Str 3Tr.60-100*VkG 1.2**
Sambucus nigra (Schwarzer Holunder) liefern.
Verpflanzter Strauch, 3 Triebe, 60 bis 100 cm.
Vorkommensgebiet 1.2, Nordostdeutsches Tiefland.
Menge: 85,000 St

**1.4.100 Viburnum opulus liefern v.Str 4Tr. 60-100*VkG 1.2**
Viburnum opulus (Gemeiner Schneeball) liefern.
Verpflanzter Strauch, 4 Triebe, 60 bis 100 cm.
Vorkommensgebiet 1.2, Nordostdeutsches Tiefland.
Menge: 70,000 St

*Hinweis: Heister*

**1.4.110 Acer campestre liefern v.Hei 5cm 125-150*VkG 1.2**
Acer campestre (Feldahorn) liefern.
Verpflanzter Heister ab 5 cm Umfang, 125 bis 150 cm.
Vorkommensgebiet 1.2, Nordostdeutsches Tiefland.
Menge: 105,000 St

**1.4.120 Carpinus betulus liefern v.Hei 5cm 125-150*VkG 1.2**
Carpinus betulus (Hainbuche) liefern.
Verpflanzter Heister ab 5 cm Umfang, 125 bis 150 cm.
Vorkommensgebiet 1.2, Nordostdeutsches Tiefland.
Menge: 40,000 St

**1.4.130 Malus sylvestris liefern v.Hei 6cm 150-200*VkG 1.2**
Malus sylvestris (Wildapfel) liefern.
Verpflanzter Heister ab 6 cm Umfang, 150 bis 200 cm.
Vorkommensgebiet 1.2, Nordostdeutsches Tiefland.
Menge: 80,000 St

**1.4.140 Pyrus communis syn. pyraster liefern v.Hei 6cm 150-200*VkG 1.2**
Pyrus communis syn. pyraster (Wildbirne) liefern.
Verpflanzter Heister ab 6 cm Umfang, 150 bis 200 cm.
Vorkommensgebiet 1.2, Nordostdeutsches Tiefland.
Menge: 35,000 St

**1.4.150 Quercus robur liefern v.Hei 6cm 150-200*VkG 1.2**
Quercus robur (Stiel-Eiche) liefern.
Verpflanzter Heister ab 6 cm Umfang, 150 bis 200 cm.
Vorkommensgebiet 1.2, Nordostdeutsches Tiefland.
Menge: 65,000 St

**1.4.160 Ulmus laevis liefern v.Hei 6cm 150-200*VkG 1.2**
Ulmus laevis (Flatter-Ulme) liefern.
Verpflanzter Heister ab 6 cm Umfang, 150 bis 200 cm.
Vorkommensgebiet 1.2, Nordostdeutsches Tiefland.
Menge: 55,000 St

#### Abschnitt 1.5 Pflanzarbeiten

**1.5.10 Granulat zur Wasser- und Nährstoffspeicherung liefern**
Wasserspeichergranulat (organisches Copolymer auf
Kaliumsalzbasis) liefern und nach Herstellerangaben
einbauen.
Wiedereinzubauenden Aushub aus Pflanzlöchern mit Wasserspeichergranulat gründlich vermischen
(abzustimmen auf Substratverhältnisse und
Pflanzenansprüche) und in die Pflanzlöcher verfüllen (200g Granulat pro Hochstamm, 30g pro Heister, 15g pro Strauch).
Nach dem Pflanzen intensiv wässern. Es ist darauf zu
achten, dass keine Produktreste an der Oberfläche liegen
bleiben.
Materialnachweis durch Original-Lieferschein.
Liefernachweis vor Einbau.
Menge: 22,000 kg

**1.5.20 Organischen Dünger liefern**
Organischer Stickstoffdünger mit 85-90% humusbildender Substanz und Spurenelemente; ohne chemische Beimengungen liefern, als Pflanzlochdüngung.
Organischer Dünger: Hornspäne
Bemessung: 200g je Hochstamm, 50g je Heister, 30g je Strauch
Lieferform: originalverpackt
Nach dem Pflanzen intensiv wässern. Es ist darauf zu achten, dass keine Produktreste an der Oberfläche liegen bleiben.
Materialnachweis durch Original-Lieferschein.
Liefernachweis vor Einbau.
Menge: 40,000 kg

**1.5.30 Gehölzwurzeln in Schutzlös. tauchen Algenkonzentrat*v.Hei, v.Str**
StL-Nr. 2110731212
Gehölzwurzeln ohne Ballen unmittelbar nach Entnahme aus
dem Einschlag bzw. vor Pflanzung in Schutzlösung tauchen.
Schutzlösung = Algenkonzentrat.
Gehölz = Verpflanzter Heister und/oder verpflanzter
Strauch.
Menge: 1070,000 St

**1.5.40 Gehölz pflanzen v.Str. Loch 30x30x30 cm*Boden einplan.*Bodenverbesserungsstoffe einbauen**
Gehölz pflanzen. Pflanzloch oder Pflanzgraben herstellen. Brauchbaren Boden wieder einbauen. Gehölz liefern
wird gesondert vergütet.
Gehölz = verpflanzter Strauch.
Pflanzung nach Pflanzschema
Pflanzloch 30 x 30 cm oder Durchmesser = 35 cm, 30 cm
tief.
Gießrand entsprechend Pflanzlochgröße anlegen.
Bodenverbesserungsstoffe und organischen Dünger nach Unterlagen des AG mit brauchbarem Boden vermischen. Bodenverbesserungsstoffe werden gesondert vergütet
Überschüssigen Boden seitlich einplanieren.
Menge: 690,000 St
Leistungsbereichkatalog: 107

**1.5.50 Gehölz pflanzen v.Hei. Loch 40x40x40 cm*Boden einplan.*Bodenverbesserungsstoffe einbauen**
Gehölz pflanzen. Pflanzloch oder Pflanzgraben herstellen. Brauchbaren Boden wieder einbauen. Gehölz liefern
wird gesondert vergütet.
Gehölz = verpflanzter Heister.
Pflanzung nach Pflanzschema
Pflanzloch 40 x 40 cm oder Durchmesser = 45 cm, 40 cm
tief.
Gießrand entsprechend Pflanzlochgröße anlegen.
Bodenverbesserungsstoffe und organischen Dünger nach Unterlagen des AG mit brauchbarem Boden vermischen. Bodenverbesserungsstoffe werden gesondert vergütet
Überschüssigen Boden seitlich einplanieren.
Menge: 380,000 St
Leistungsbereichkatalog: 107

#### Abschnitt 1.6 Schutzmaßnahmen, Baumverankerung

**1.6.10 Baumverankerung (Baumpfahl) setzen L 1,5m, DU 4-6 cm*bunt geschält 1 Bindung/Pfahl*Baumgurt 30 mm**
StL-Nr. 21107342042104
Baumpfahl, gekegelt bzw. gefast und gespitzt, standfest
setzen. Gehölz anbinden.
Pfahllänge 1,50 m, Zopfdurchmesser 4 bis 6 cm.
Pfahl aus Nadelholz, bunt geschält.
Eine Bindung je Pfahl.
Bindung = Baumgurt, 30 mm breit. Bindung am Pfahl annageln.
Menge: 380,000 St
Leistungsbereichkatalog: 107

**1.6.20 Verbiss-/Fegeschutz herstellen Drahthose m. H.*Höhe 1,50 m eingraben,verank.**
StL-Nr. 211073501403
Schutzvorrichtung an Gehölz gegen Verbiss- und Fe-
geschäden durch Wild herstellen.
Vorrichtung = Drahthose mit Haltestab, Durchmesser
mind. 30 cm, aus Maschendraht, Sechseckgeflecht, Ma-
schenweite 25 mm.
Höhe = 1,50 m.
Vorrichtung eingraben und verankern.
Menge: 112,000 St
Leistungsbereichkatalog: 107

**1.6.30 Verbiss-/Fegeschutz herstellen Drahthose m. H.*Höhe 1,50 m eingr., Baumpfahl**
StL-Nr. 211073501404
Schutzvorrichtung an Gehölz gegen Verbiss- und Fe-
geschäden durch Wild herstellen.
Vorrichtung = Drahthose mit Haltestab, Durchmesser
mind. 30 cm, aus Maschendraht, Sechseckgeflecht, Ma-
schenweite 25 mm.
Höhe = 1,50 m.
Vorrichtung eingraben und am vorhandenen Baumpfahl befestigen.
Menge: 183,000 St
Leistungsbereichkatalog: 107

**1.6.40 Pflanzenschutz Splintkäfer**
Heister der Arten Malus und Pyrus gegen Befall durch Splintkäfer  entsprechend Herstellerangaben behandeln, Stamm und Kronenansatz einstreichen, tauchen bzw. einsprühen. Anwendung direkt nach der Pflanzung.
Einschließlich Lieferung Pflanzenschutzmittel.
Menge: 115,000 St

**1.6.50 Pflanzscheibe mulchen Pflanzsch. DU 40*Nadelholzr. 10/40 Dicke 10 cm**
StL-Nr. 211073601102
Pflanzscheibe von Gehölz gleichmäßig dick mulchen.
Pflanzscheibengröße, Durchmesser = 40 cm.
Mulchstoff = Nadelholzrinde 10/40 mm, C/N-Verhältnis
>60.
Dicke der Mulchschicht = 10 cm.
Menge: 1070,000 St

**1.6.60 Verbissschutzzaun herstellen Abst. 150/40-130*Gefl. eingraben Höhe 1,8 m*Pfahl Metall Pfahl 2,10 m*Pfahlabstand 4 m**
StL-Nr. 2110737431213300
Verbissschutzzaun aus Drahtgeflecht als Verbissschutz
von Gehölzflächen herstellen.
Knotengeflecht, Senkrechtdrähte Abstand 150 mm, Waagerechtdrähte Abstand 40 bis 130 mm, Drahtdicke 2 mm.
Drahtgeflecht 20 cm in den Boden eingraben.
Höhe des Drahtgeflechts 1,80 m.
Pfahl aus Metall.
Pfahllänge = 2,10 m.
Pfahlabstand = 4,00 m.
Menge: 700,000 m

**1.6.70 Tor in Verbissschutzzaun herstellen**
Tor in Verbissschutzzaun als Zugang zu den Vegetationsflächen herstellen.
Spanntor mit ein bis zwei Schwebepfählen aus Rundhölzern, buntgeschält.
Torbreite 3,0 m
Zwei Tore für rechteckige Pflanzfläche.
Ein Tor pro kreisförmiger Pflanzfläche.
Menge: 17,000 St

#### Abschnitt 1.7 Fertigstellungspflege

*Hinweis: Hinweis Fertigstellungspflege*
Alle Pflegegänge sind je nach Entwicklungsstand der Pflanzungen durchzuführen und insbesondere hinsichtlich der zeitlichen Abstände mit der BÜ abzustimmen. Der AN trägt die Verantwortung dafür, dass die Pflege rechtzeitig durchgeführt wird. Jeder Pflegegang ist der BÜ mindestens 3 Arbeitstage vor dem geplanten Durchführungstermin schriftlich anzuzeigen. Für nicht oder nicht rechtzeitig durchgeführte Pflegegänge besteht kein Vergütungsanspruch.
Auch nicht angezeigte Pflege- und Bewässerungsgänge gelten als nicht durchgeführt.
Die beschriebenen Leistungen der Fertigstellungspflege umfassen alle zur Erzielung des abnahmefähigen Zustandes erforderlichen Leistungen, der abnahmefähige Zustand definiert sich nach DIN 18916 und ZTVLa-StB.

**1.7.10 Einzelgehölz Heister pflegen 1. Pflegegang*Fertigst.pflege Pflanzsch. jäten*Mulde, DU 40 cm Pfl.sch bis 40 cm*Bindung nachbess. richten,entfernen**
Heister in Einzelstellung pflegen. Unerwünschter Aufwuchs nach Wahl des AN verwerten.
Erster Pflegegang während der Fertigstellungspflege.
Pflanzscheibe, gemulcht, jäten.
Gießrand aus anstehendem Boden erhalten, Gießmuldenhöhe 20 cm, Durchmesser 40 cm.
Pflanzscheibengröße, Durchmesser bis 40 cm.
Pfähle und Bindungen nachbessern, zu enge Bindungen lockern. Ersetzen fehlender Pfähle wird gesondert vergütet.
Gehölze richten und antreten, zu schwach austreibend zurückschneiden, abgestorbene Gehölze/Gehölzteile entfernen und nach Wahl des AN verwerten.
Menge: 125,000 St
Leistungsbereichkatalog: 107

**1.7.20 Zulage zu vorheriger Position, Drahthose öffnen/schließen**
Zulage zu vorheriger Position.
Drahthose für den Pflegegang öffnen und nach dem Pflegegang wieder verschließen.
Menge: 295,000 St

**1.7.30 Einzelgehölz Heister pflegen 2. Pflegegang*Fertigst.pflege Pflanzsch. jäten*Mulde, DU 40 cm Pfl.sch bis 40 cm*Bindung nachbess. richten,entfernen**
Heister in Einzelstellung pflegen. Unerwünschter Aufwuchs nach
Wahl des AN verwerten.
Zweiter Pflegegang während der Fertigstellungspflege.
Pflanzscheibe, gemulcht, jäten.
Gießrand aus anstehendem Boden erhalten, Gießmuldenhöhe 20 cm, Durchmesser 40 cm.
Pflanzscheibengröße, Durchmesser bis 40 cm.
Pfähle und Bindungen nachbessern, zu enge Bindungen lockern. Ersetzen fehlender Pfähle wird gesondert vergütet.
Gehölze richten und antreten, zu schwach austreibend zurückschneiden, abgestorbene Gehölze/Gehölzteile entfernen und nach Wahl des AN verwerten.
Menge: 125,000 St
Leistungsbereichkatalog: 107

**1.7.40 Zulage zu vorheriger Position, Drahthose öffnen/schließen**
Zulage zu vorheriger Position.
Drahthose für den Pflegegang öffnen und nach dem Pflegegang wieder verschließen.
Menge: 295,000 St

**1.7.50 Gehölzfläche pflegen*bis 0,5 St/m2*Fertigst.pflege Pflanzsch. jäten*richten,entfernen Mähgut Verw. AN**
StL-Nr. 2110761491911034
Gehölzfläche pflegen. Die Bearbeitungsgrenze außerhalb
der Randpflanzen entspricht einem halben Reihenabstand.
Gehölzfläche 'Flächen der Pflanzschemen'

Mittlerer Gehölzbestand bis 0,5 Stück je m2.
Pflegegang '1. Pflegegang'

Während der Fertigstellungspflege.
Pflanzscheiben, gemulcht, jäten und Zwischenflächen
mähen.
Gehölze richten und antreten, zu schwach austreibende
zurückschneiden, abgestorbene Gehölze/Gehölzteile entfernen. Abgestorbene Gehölze/Gehölzteile nach Wahl des
AN verwerten.
Mähgut und abgetrennte Teile unerwünschten Aufwuchses
nach Wahl des AN verwerten.
Menge: 3400,000 m2
Leistungsbereichkatalog: 107

**1.7.60 Gehölzfläche pflegen*bis 0,5 St/m2*Fertigst.pflege Pflanzsch. jäten*richten,entfernen Mähgut Verw. AN**
StL-Nr. 2110761491911034
Gehölzfläche pflegen. Die Bearbeitungsgrenze außerhalb
der Randpflanzen entspricht einem halben Reihenabstand.
Gehölzfläche 'Flächen der Pflanzschemen'

Mittlerer Gehölzbestand bis 0,5 Stück je m2.
Pflegegang '2. Pflegegang'

Während der Fertigstellungspflege.
Pflanzscheiben, gemulcht, jäten und Zwischenflächen
mähen.
Gehölze richten und antreten, zu schwach austreibende
zurückschneiden, abgestorbene Gehölze/Gehölzteile entfernen. Abgestorbene Gehölze/Gehölzteile nach Wahl des
AN verwerten.
Mähgut und abgetrennte Teile unerwünschten Aufwuchses
nach Wahl des AN verwerten.
Menge: 3400,000 m2
Leistungsbereichkatalog: 107

**1.7.70 Pflanzenschutz Splintkäfer, Frühjahr**
Heister der Arten Malus und Pyrus gegen Befall durch Splintkäfer  entsprechend Herstellerangaben behandeln, Stamm und Kronenansatz einstreichen, tauchen bzw. einsprühen. Anwendung im Frühjahr der Fertigstellungspflege.
Menge: 115,000 St

**1.7.80 Pflanzenschutz Splintkäfer, Sommer**
Heister der Arten Malus und Pyrus gegen Befall durch Splintkäfer  entsprechend Herstellerangaben behandeln, Stamm und Kronenansatz einstreichen, tauchen bzw. einsprühen. Anwendung im Sommer der Fertigstellungspflege.
Menge: 115,000 St

**1.7.90 Wässerungsgang Heister, 20 Liter pro Heister**
Wässerungsgang Heister durchführen. Gehölze wässern,
Wasser liefern.
Bodenart, Exposition und Standort nach Unterlagen des
AG. Wurzelraum ausreichend durchfeuchten. Abgerechnet
wird je Wässerungsgang.
Gehölze = 380 Heister
Mindestwassermenge je Pflanze pro Wässerungsgang = 20
Liter in 2-3 Gaben.
Anzahl: 12 Wässerungsgänge.
Abrechnung je 1 Wässerungsgang.
Während der Fertigstellungspflege.
Menge: 12,000 St

**1.7.100 Wässerungsgang Sträucher, 10 Liter pro Strauch**
Wässerungsgang Sträucher durchführen;
Gehölze wässern, Wasser liefern. Bodenart, Exposition
und Standort nach Unterlagen des AG. Wurzelraum
ausreichend durchfeuchten.
Gehölze = 690 Sträucher,
Mindestwassermenge je Pflanze pro Wässerungsgang = 10
Liter in 2-3 Gaben.
Anzahl: 12 Wässerungsgänge.
Abrechnung je 1 Wässerungsgang.
Während der Fertigstellungspflege.
Menge: 12,000 St

#### Abschnitt 1.8 Entwicklungspflege, 1. Jahr

*Hinweis: Hinweis Entwicklungspflege*
Alle Pflegegänge sind je nach Entwicklungsstand der Pflanzungen durchzuführen und insbesondere hinsichtlich der zeitlichen Abstände mit der BÜ abzustimmen. Der AN trägt die Verantwortung dafür, dass die Pflege rechtzeitig durchgeführt wird. Jeder Pflegegang ist der BÜ mindestens 3 Arbeitstage vor dem geplanten Durchführungstermin schriftlich anzuzeigen. Für nicht oder nicht rechtzeitig durchgeführte Pflegegänge besteht kein Vergütungsanspruch.
Auch nicht angezeigte Pflege- und Bewässerungsgänge gelten als nicht durchgeführt.
Die beschriebenen Leistungen der Entwicklungspflege umfassen alle Leistungen, die zur Entwicklung der Vegetation bis zum Erreichen der Funktionsfähigkeit erforderlich sind. Wird mit diesen Leistungen, durch Umstände, die der AN zu vertreten hat, die Funktionsfähigkeit nicht erreicht, werden die darüber hinaus erforderlichen Leistungen nicht gesondert vergütet. Für die Ausführung der Pflegearbeiten im Rahmen der Entwicklungspflege gilt die DIN 18919 und ZTVLa-StB. Die Leistungen beginnen nach der Abnahme.

**1.8.10 Einzelgehölz Heister pflegen 1. Pflegegang*E.-pflege 1. Jahr Pflanzsch. jäten*Mulde, DU 40 cm Pfl.sch bis 40 cm*Bindung nachbess. richten,entfernen**
Heister in Einzelstellung pflegen. Unerwünschter Aufwuchs nach
Wahl des AN verwerten.
Erster Pflegegang während der Entwicklungspflege im 1. Pflegejahr.
Pflanzscheibe, gemulcht, jäten.
Gießrand aus anstehendem Boden erhalten, Gießmuldenhöhe 20 cm, Durchmesser 40 cm.
Pflanzscheibengröße, Durchmesser bis 40 cm.
Pfähle und Bindungen nachbessern, zu enge Bindungen lockern. Ersetzen fehlender Pfähle wird gesondert vergütet.
Gehölze richten und antreten, zu schwach austreibend zurückschneiden, abgestorbene Gehölze/Gehölzteile entfernen und nach Wahl des AN verwerten.
Menge: 125,000 St
Leistungsbereichkatalog: 107

**1.8.20 Zulage zu vorheriger Position, Drahthose öffnen/schließen**
Zulage zu vorheriger Position.
Drahthose für den Pflegegang öffnen und nach dem Pflegegang wieder verschließen.
Menge: 295,000 St

**1.8.30 Einzelgehölz pflegen 2. Pflegegang*E.-pflege 1. Jahr Pflanzsch. jäten*Mulde, DU 40 cm Pfl.sch bis 40 cm*Bindung nachbess. richten,entfernen**
Heister in Einzelstellung pflegen. Unerwünschter Aufwuchs nach Wahl des AN verwerten.
Zweiter Pflegegang ährend der Entwicklungspflege im 1. Pflegejahr.
Pflanzscheibe, gemulcht, jäten.
Gießrand aus anstehendem Boden erhalten, Gießmuldenhöhe 20 cm, Durchmesser 40 cm.
Pflanzscheibengröße, Durchmesser bis 40 cm.
Pfähle und Bindungen nachbessern, zu enge Bindungen lockern. Ersetzen fehlender Pfähle wird gesondert vergütet.
Gehölze richten und antreten, zu schwach austreibend zurückschneiden, abgestorbene Gehölze/Gehölzteile entfernen und nach Wahl des AN verwerten.
Menge: 125,000 St
Leistungsbereichkatalog: 107

**1.8.40 Zulage zu vorheriger Position, Drahthose öffnen/schließen**
Zulage zu vorheriger Position.
Drahthose für den Pflegegang öffnen und nach dem Pflegegang wieder verschließen.
Menge: 295,000 St

**1.8.50 Gehölzfläche pflegen*bis 0,5 St/m2 1. Pflegegang*E.-pflege 1. Jahr Pflanzsch. jäten*richten,entfernen Mähgut Verw. AN**
StL-Nr. 2110761491121034
Gehölzfläche pflegen. Die Bearbeitungsgrenze außerhalb
der Randpflanzen entspricht einem halben Reihenabstand.
Gehölzfläche 'Flächen der Pflanzschemen'

Mittlerer Gehölzbestand bis 0,5 Stück je m2.
Erster Pflegegang.
Während der Entwicklungspflege im 1. Pflegejahr.
Pflanzscheiben, gemulcht, jäten und Zwischenflächen
mähen.
Gehölze richten und antreten, zu schwach austreibende
zurückschneiden, abgestorbene Gehölze/Gehölzteile entfernen. Abgestorbene Gehölze/Gehölzteile nach Wahl des
AN verwerten.
Mähgut und abgetrennte Teile unerwünschten Aufwuchses
nach Wahl des AN verwerten.
Menge: 3400,000 m2
Leistungsbereichkatalog: 107

**1.8.60 Gehölzfläche pflegen*bis 0,5 St/m2 2. Pflegegang*E.-pflege 1. Jahr Pflanzsch. jäten*richten,entfernen Mähgut Verw. AN**
StL-Nr. 2110761491221034
Gehölzfläche pflegen. Die Bearbeitungsgrenze außerhalb
der Randpflanzen entspricht einem halben Reihenabstand.
Gehölzfläche 'Flächen der Pflanzschemen'

Mittlerer Gehölzbestand bis 0,5 Stück je m2.
Zweiter Pflegegang.
Während der Entwicklungspflege im 1. Pflegejahr.
Pflanzscheiben, gemulcht, jäten und Zwischenflächen
mähen.
Gehölze richten und antreten, zu schwach austreibende
zurückschneiden, abgestorbene Gehölze/Gehölzteile entfernen. Abgestorbene Gehölze/Gehölzteile nach Wahl des
AN verwerten.
Mähgut und abgetrennte Teile unerwünschten Aufwuchses
nach Wahl des AN verwerten.
Menge: 3400,000 m2
Leistungsbereichkatalog: 107

**1.8.70 Pflanzenschutz Splintkäfer, Frühjahr**
Heister der Arten Malus und Pyrus gegen Befall durch Splintkäfer  entsprechend Herstellerangaben behandeln, Stamm und Kronenansatz einstreichen, tauchen bzw. einsprühen. Anwendung im Frühjahr des 1. Jahres der Entwicklungspflege.
Menge: 115,000 St

**1.8.80 Pflanzenschutz Splintkäfer, Sommer**
Heister der Arten Malus und Pyrus gegen Befall durch Splintkäfer  entsprechend Herstellerangaben behandeln, Stamm und Kronenansatz einstreichen, tauchen bzw. einsprühen. Anwendung im Sommer des 1. Jahres der Entwicklungspflege.
Menge: 115,000 St

**1.8.90 Wässerungsgang Heister, 20 Liter pro Heister**
Wässerungsgang Heister durchführen. Gehölze wässern,
Wasser liefern.
Bodenart, Exposition und Standort nach Unterlagen des
AG. Wurzelraum ausreichend durchfeuchten. Abgerechnet
wird je Wässerungsgang.
Gehölze = 380 Heister
Mindestwassermenge je Pflanze pro Wässerungsgang = 20
Liter in 2-3 Gaben.
Anzahl: 10 Wässerungsgänge.
Abrechnung je 1 Wässerungsgang.
Während der Fertigstellungspflege.
Menge: 10,000 St

**1.8.100 Wässerungsgang Sträucher, 10 Liter pro Strauch**
Wässerungsgang Sträucher durchführen;
Gehölze wässern, Wasser liefern. Bodenart, Exposition
und Standort nach Unterlagen des AG. Wurzelraum
ausreichend durchfeuchten.
Gehölze = 690 Sträucher,
Mindestwassermenge je Pflanze pro Wässerungsgang = 10
Liter in 2-3 Gaben.
Anzahl: 10 Wässerungsgänge.
Abrechnung je 1 Wässerungsgang
Während der Entwicklungspflege, 1. Jahr.
Menge: 10,000 St

#### Abschnitt 1.9 Entwicklungspflege, 2. Jahr

*Hinweis: Hinweis Entwicklungspflege*
Alle Pflegegänge sind je nach Entwicklungsstand der Pflanzungen durchzuführen und insbesondere hinsichtlich der zeitlichen Abstände mit der BÜ abzustimmen. Der AN trägt die Verantwortung dafür, dass die Pflege rechtzeitig durchgeführt wird. Jeder Pflegegang ist der BÜ mindestens 3 Arbeitstage vor dem geplanten Durchführungstermin schriftlich anzuzeigen. Für nicht oder nicht rechtzeitig durchgeführte Pflegegänge besteht kein Vergütungsanspruch.
Auch nicht angezeigte Pflege- und Bewässerungsgänge gelten als nicht durchgeführt.
Die beschriebenen Leistungen der Entwicklungspflege umfassen alle Leistungen, die zur Entwicklung der Vegetation bis zum Erreichen der Funktionsfähigkeit erforderlich sind. Wird mit diesen Leistungen, durch Umstände, die der AN zu vertreten hat, die Funktionsfähigkeit nicht erreicht, werden die darüber hinaus erforderlichen Leistungen nicht gesondert vergütet. Für die Ausführung der Pflegearbeiten im Rahmen der Entwicklungspflege gilt die DIN 18919 und ZTVLa-StB. Die Leistungen beginnen nach der Abnahme.

**1.9.10 Einzelgehölz Heister pflegen 1. Pflegegang*E.-pflege 2. Jahr Pflanzsch. jäten*Mulde, DU 40 cm Pfl.sch bis 40 cm*Bindung nachbess. richten,entfernen**
Heister in Einzelstellung pflegen. Unerwünschter Aufwuchs nach
Wahl des AN verwerten.
Erster Pflegegang während der Entwicklungspflege im 2. Pflegejahr.
Pflanzscheibe, gemulcht, jäten.
Gießrand aus anstehendem Boden erhalten, Gießmuldenhöhe 20 cm, Durchmesser 40 cm.
Pflanzscheibengröße, Durchmesser bis 40 cm.
Pfähle und Bindungen nachbessern, zu enge Bindungen lockern. Ersetzen fehlender Pfähle wird gesondert vergütet.
Gehölze richten und antreten, zu schwach austreibend zurückschneiden, abgestorbene Gehölze/Gehölzteile entfernen und nach Wahl des AN verwerten.
Menge: 125,000 St
Leistungsbereichkatalog: 107

**1.9.20 Zulage zu vorheriger Position, Drahthose öffnen/schließen**
Zulage zu vorheriger Position.
Drahthose für den Pflegegang öffnen und nach dem Pflegegang wieder verschließen.
Menge: 295,000 St

**1.9.30 Einzelgehölz Heister pflegen 2. Pflegegang*E.-pflege 2. Jahr Pflanzsch. jäten*Mulde, DU 40 cm Pfl.sch bis 40 cm*Bindung nachbess. richten,entfernen**
Heister in Einzelstellung pflegen. Unerwünschter Aufwuchs nach
Wahl des AN verwerten.
Zweiter Pflegegang während der Entwicklungspflege im 2. Pflegejahr.
Pflanzscheibe, gemulcht, jäten.
Gießrand aus anstehendem Boden erhalten, Gießmuldenhöhe 20 cm, Durchmesser 40 cm.
Pflanzscheibengröße, Durchmesser bis 40 cm.
Pfähle und Bindungen nachbessern, zu enge Bindungen lockern. Ersetzen fehlender Pfähle wird gesondert vergütet.
Gehölze richten und antreten, zu schwach austreibend zurückschneiden, abgestorbene Gehölze/Gehölzteile entfernen und nach Wahl des AN verwerten.
Menge: 125,000 St
Leistungsbereichkatalog: 107

**1.9.40 Zulage zu vorheriger Position, Drahthose öffnen/schließen**
Zulage zu vorheriger Position.
Drahthose für den Pflegegang öffnen und nach dem Pflegegang wieder verschließen.
Menge: 295,000 St

**1.9.50 Gehölzfläche pflegen*bis 0,5 St/m2 1. Pflegegang*E.-pflege 2. Jahr Pflanzsch. jäten*richten,entfernen Mähgut Verw. AN**
StL-Nr. 2110761491131034
Gehölzfläche pflegen. Die Bearbeitungsgrenze außerhalb
der Randpflanzen entspricht einem halben Reihenabstand.
Gehölzfläche 'Flächen der Pflanzschemen'

Mittlerer Gehölzbestand bis 0,5 Stück je m2.
Erster Pflegegang.
Während der Entwicklungspflege im 2. Pflegejahr.
Pflanzscheiben, gemulcht, jäten und Zwischenflächen
mähen.
Gehölze richten und antreten, zu schwach austreibende
zurückschneiden, abgestorbene Gehölze/Gehölzteile entfernen. Abgestorbene Gehölze/Gehölzteile nach Wahl des
AN verwerten.
Mähgut und abgetrennte Teile unerwünschten Aufwuchses
nach Wahl des AN verwerten.
Menge: 3400,000 m2
Leistungsbereichkatalog: 107

**1.9.60 Gehölzfläche pflegen*bis 0,5 St/m2 2. Pflegegang*E.-pflege 2. Jahr Pflanzsch. jäten*richten,entfernen Mähgut Verw. AN**
StL-Nr. 2110761491231034
Gehölzfläche pflegen. Die Bearbeitungsgrenze außerhalb
der Randpflanzen entspricht einem halben Reihenabstand.
Gehölzfläche 'Flächen der Pflanzschemen'

Mittlerer Gehölzbestand bis 0,5 Stück je m2.
Zweiter Pflegegang.
Während der Entwicklungspflege im 2. Pflegejahr.
Pflanzscheiben, gemulcht, jäten und Zwischenflächen
mähen.
Gehölze richten und antreten, zu schwach austreibende
zurückschneiden, abgestorbene Gehölze/Gehölzteile entfernen. Abgestorbene Gehölze/Gehölzteile nach Wahl des
AN verwerten.
Mähgut und abgetrennte Teile unerwünschten Aufwuchses
nach Wahl des AN verwerten.
Menge: 3400,000 m2
Leistungsbereichkatalog: 107

**1.9.70 Pflanzenschutz Splintkäfer, Frühjahr**
Heister der Arten Malus und Pyrus gegen Befall durch Splintkäfer  entsprechend Herstellerangaben behandeln, Stamm und Kronenansatz einstreichen, tauchen bzw. einsprühen. Anwendung im Frühjahr des 2. Jahres der Entwicklungspflege.
Menge: 115,000 St

**1.9.80 Pflanzenschutz Splintkäfer, Sommer**
Heister der Arten Malus und Pyrus gegen Befall durch Splintkäfer  entsprechend Herstellerangaben behandeln, Stamm und Kronenansatz einstreichen, tauchen bzw. einsprühen. Anwendung im Sommer des 2. Jahres der Entwicklungspflege.
Menge: 115,000 St

**1.9.90 Wässerungsgang Heister, 20 Liter pro Heister**
Wässerungsgang Heister durchführen. Gehölze wässern,
Wasser liefern.
Bodenart, Exposition und Standort nach Unterlagen des
AG. Wurzelraum ausreichend durchfeuchten. Abgerechnet
wird je Wässerungsgang.
Gehölze = 380 Heister
Mindestwassermenge je Pflanze pro Wässerungsgang = 20
Liter in 2-3 Gaben.
Anzahl: 8 Wässerungsgänge.
Abrechnung je 1 Wässerungsgang.
Während der Fertigstellungspflege.
Menge: 8,000 St

**1.9.100 Wässerungsgang Sträucher, 10 Liter pro Strauch**
Wässerungsgang Sträucher durchführen;
Gehölze wässern, Wasser liefern. Bodenart, Exposition
und Standort nach Unterlagen des AG. Wurzelraum
ausreichend durchfeuchten.
Gehölze = 690 Sträucher,
Mindestwassermenge je Pflanze pro Wässerungsgang = 10
Liter in 2-3 Gaben.
Anzahl: 8 Wässerungsgänge.
Abrechnung je 1 Wässerungsgang.
Während der Entwicklungspflege, 2. Jahr.
Menge: 8,000 St

#### Abschnitt 1.10 Entwicklungspflege, 3. Jahr

*Hinweis: Hinweis Entwicklungspflege*
Alle Pflegegänge sind je nach Entwicklungsstand der Pflanzungen durchzuführen und insbesondere hinsichtlich der zeitlichen Abstände mit der BÜ abzustimmen. Der AN trägt die Verantwortung dafür, dass die Pflege rechtzeitig durchgeführt wird. Jeder Pflegegang ist der BÜ mindestens 3 Arbeitstage vor dem geplanten Durchführungstermin schriftlich anzuzeigen. Für nicht oder nicht rechtzeitig durchgeführte Pflegegänge besteht kein Vergütungsanspruch.
Auch nicht angezeigte Pflege- und Bewässerungsgänge gelten als nicht durchgeführt.
Die beschriebenen Leistungen der Entwicklungspflege umfassen alle Leistungen, die zur Entwicklung der Vegetation bis zum Erreichen der Funktionsfähigkeit erforderlich sind. Wird mit diesen Leistungen, durch Umstände, die der AN zu vertreten hat, die Funktionsfähigkeit nicht erreicht, werden die darüber hinaus erforderlichen Leistungen nicht gesondert vergütet. Für die Ausführung der Pflegearbeiten im Rahmen der Entwicklungspflege gilt die DIN 18919 und ZTVLa-StB. Die Leistungen beginnen nach der Abnahme.

**1.10.10 Einzelgehölz Heister pflegen 1. Pflegegang*E.-pflege 3. Jahr Pflanzsch. jäten*Mulde, DU 40 cm Pfl.sch bis 40 cm*Bindung nachbess. richten,entfernen**
Heister in Einzelstellung pflegen. Unerwünschter Aufwuchs nach
Wahl des AN verwerten.
Erster Pflegegang während der Entwicklungspflege im 3. Pflegejahr.
Pflanzscheibe, gemulcht, jäten.
Gießrand aus anstehendem Boden erhalten, Gießmuldenhöhe 20 cm, Durchmesser 40 cm.
Pflanzscheibengröße, Durchmesser bis 40 cm.
Pfähle und Bindungen nachbessern, zu enge Bindungen lockern. Ersetzen fehlender Pfähle wird gesondert vergütet.
Gehölze richten und antreten, zu schwach austreibend zurückschneiden, abgestorbene Gehölze/Gehölzteile entfernen und nach Wahl des AN verwerten.
Menge: 125,000 St
Leistungsbereichkatalog: 107

**1.10.20 Zulage zu vorheriger Position, Drahthose öffnen/schließen**
Zulage zu vorheriger Position.
Drahthose für den Pflegegang öffnen und nach dem Pflegegang wieder verschließen.
Menge: 295,000 St

**1.10.30 Einzelgehölz Heister pflegen 2. Pflegegang*E.-pflege 3. Jahr Pflanzsch. jäten*Mulde, DU 40 cm Pfl.sch bis 40 cm*Bindung nachbess. richten,entfernen**
Heister in Einzelstellung pflegen. Unerwünschter Aufwuchs nach
Wahl des AN verwerten.
Zweiter Pflegegang während der Entwicklungspflege im 3. Pflegejahr.
Pflanzscheibe, gemulcht, jäten.
Gießrand aus anstehendem Boden erhalten, Gießmuldenhöhe 20 cm, Durchmesser 40 cm.
Pflanzscheibengröße, Durchmesser bis 40 cm.
Pfähle und Bindungen nachbessern, zu enge Bindungen lockern. Ersetzen fehlender Pfähle wird gesondert vergütet.
Gehölze richten und antreten, zu schwach austreibend zurückschneiden, abgestorbene Gehölze/Gehölzteile entfernen und nach Wahl des AN verwerten.
Menge: 125,000 St
Leistungsbereichkatalog: 107

**1.10.40 Zulage zu vorheriger Position, Drahthose öffnen/schließen**
Zulage zu vorheriger Position.
Drahthose für den Pflegegang öffnen und nach dem Pflegegang wieder verschließen.
Menge: 295,000 St

**1.10.50 Baumverankerung entfernen Einzelpfahl*Verank. Verw. AN**
StL-Nr. 2110762411
Baumverankerung einschl. Bindung entfernen.
Verankerung = Einzelpfahl.
Verankerung nach Wahl des AN verwerten.
Menge: 425,000 St
Leistungsbereichkatalog: 107

**1.10.60 Schutzvorrichtung entfernen Drahth./K.mansch.**
StL-Nr. 2110762601
Schutzvorrichtung von Gehölz entfernen. Schutzvorrichtung nach Wahl des AN verwerten.
Vorrichtung = Drahthose/Kunststoffmanschette.
Menge: 295,000 St
Leistungsbereichkatalog: 107

**1.10.70 Gehölzfläche pflegen*bis 0,5 St/m2 1. Pflegegang*E.-pflege 3. Jahr Pflanzsch. jäten*richten,entfernen Mähgut Verw. AN**
StL-Nr. 2110761491141034
Gehölzfläche pflegen. Die Bearbeitungsgrenze außerhalb
der Randpflanzen entspricht einem halben Reihenabstand.
Gehölzfläche 'Flächen der Pflanzschemen'

Mittlerer Gehölzbestand bis 0,5 Stück je m2.
Erster Pflegegang.
Während der Entwicklungspflege im 3. Pflegejahr.
Pflanzscheiben, gemulcht, jäten und Zwischenflächen
mähen.
Gehölze richten und antreten, zu schwach austreibende
zurückschneiden, abgestorbene Gehölze/Gehölzteile entfernen. Abgestorbene Gehölze/Gehölzteile nach Wahl des
AN verwerten.
Mähgut und abgetrennte Teile unerwünschten Aufwuchses
nach Wahl des AN verwerten.
Menge: 3400,000 m2
Leistungsbereichkatalog: 107

**1.10.80 Gehölzfläche pflegen*bis 0,5 St/m2 2. Pflegegang*E.-pflege 3. Jahr Pflanzsch. jäten*richten,entfernen Mähgut Verw. AN**
StL-Nr. 2110761491241034
Gehölzfläche pflegen. Die Bearbeitungsgrenze außerhalb
der Randpflanzen entspricht einem halben Reihenabstand.
Gehölzfläche 'Flächen der Pflanzschemen'

Mittlerer Gehölzbestand bis 0,5 Stück je m2.
Zweiter Pflegegang.
Während der Entwicklungspflege im 3. Pflegejahr.
Pflanzscheiben, gemulcht, jäten und Zwischenflächen
mähen.
Gehölze richten und antreten, zu schwach austreibende
zurückschneiden, abgestorbene Gehölze/Gehölzteile entfernen. Abgestorbene Gehölze/Gehölzteile nach Wahl des
AN verwerten.
Mähgut und abgetrennte Teile unerwünschten Aufwuchses
nach Wahl des AN verwerten.
Menge: 3400,000 m2
Leistungsbereichkatalog: 107

**1.10.90 Verbissschutzzaun abbauen Höhe Gefl. 1,80 m*Pfahl Metall Pfahl 2,10 m*Pfahlabstand 4 m**
StL-Nr. 21107380223300
Verbissschutzzaun aus Drahtgeflecht einschließlich der
Tore und Zaunüberstiege abbauen und nach Wahl des AN
verwerten.
Höhe des Drahtgeflechts = 1,80 m.
Pfahl aus Metall.
Pfahllänge = 2,10 m.
Pfahlabstand = 4,00 m.
Menge: 665,000 m

**1.10.100 Pflanzenschutz Splintkäfer, Frühjahr**
Heister der Arten Malus und Pyrus gegen Befall durch Splintkäfer  entsprechend Herstellerangaben behandeln, Stamm und Kronenansatz einstreichen, tauchen bzw. einsprühen. Anwendung im Frühjahr des 3. Jahres der Entwicklungspflege.
Menge: 115,000 St

**1.10.110 Pflanzenschutz Splintkäfer, Sommer**
Heister der Arten Malus und Pyrus gegen Befall durch Splintkäfer  entsprechend Herstellerangaben behandeln, Stamm und Kronenansatz einstreichen, tauchen bzw. einsprühen. Anwendung im Sommer des 3. Jahres der Entwicklungspflege.
Menge: 115,000 St

**1.10.120 Wässerungsgang Heister, 20 Liter pro Heister**
Wässerungsgang Heister durchführen. Gehölze wässern,
Wasser liefern.
Bodenart, Exposition und Standort nach Unterlagen des
AG. Wurzelraum ausreichend durchfeuchten. Abgerechnet
wird je Wässerungsgang.
Gehölze = 380 Heister
Mindestwassermenge je Pflanze pro Wässerungsgang = 20
Liter in 2-3 Gaben.
Anzahl: 6 Wässerungsgänge.
Abrechnung je 1 Wässerungsgang.
Während der Fertigstellungspflege.
Menge: 6,000 St

**1.10.130 Wässerungsgang Sträucher, 10 Liter pro Strauch**
Wässerungsgang Sträucher durchführen;
Gehölze wässern, Wasser liefern. Bodenart, Exposition
und Standort nach Unterlagen des AG. Wurzelraum
ausreichend durchfeuchten.
Gehölze = 690 Sträucher/leichte Heister
Mindestwassermenge je Pflanze pro Wässerungsgang = 10
Liter in 2-3 Gaben.
Anzahl: 6 Wässerungsgänge.
Abrechnung je 1 Wässerungsgang.
Während der Entwicklungspflege, 3. Jahr.
Menge: 6,000 St
